# Linoleum - Marmoleum, Artoleum, Walton
Angebotsabgabe (GAEB 90, DA84)
Vergabenummer: 1
Währung: EUR

## Linoleum - Marmoleum alle Beläge
Datum: 15.10.25

**1.1.1**

**1.1.2**

Summe 1.1: 0,00

**1.2.1**

**1.2.2**

**1.2.3**

**1.2.4**

**1.2.6**

**1.2.7**

**1.2.8**

**1.2.9**

**1.2.12**

**1.2.13**

**1.2.14**

**1.2.15**

Summe 1.2: 0,00

**1.3.1**

Summe 1.3: 0,00

Summe 1: 0,00

USt %: 19,00
